# Paneles para falso techo, Advantage™ A de Ecophon. Techo suspendido fácil de instalar. Medidas: 1200x600x15

- Propiedad del archivo: CONSTRUNARIO
- Formato: FIEBDC-3/2012
- Programa: Construnario Versión 3.51
- Fecha de los precios: 08/03/2024
- Divisa: EUR

**ADVANTGEA_1260** m Paneles para falso techo, Advantage™ A de Ecophon. Techo suspendido fácil de instalar. Medidas: 1200x600x15
Ecophon Advantage™ A presenta un sistema de retícula vista en el que los paneles se desmontan individualmente para acceder fácilmente a la cámara sobre falso techo. Para aplicaciones que requieran un techo suspendido fácil de instalar que cumpla con los requisitos de funcionalidad estándar. • Absorción clase A • Cantos tratados y sin tratar • Fácil de instalar y desmontar
