# Paneles para falso techo, Advantage™ E 20 mm de Ecophon. Techo suspendido fácil de instalar. Medidas: 600x600x20

- Propiedad del archivo: CONSTRUNARIO
- Formato: FIEBDC-3/2012
- Programa: Construnario Versión 3.51
- Fecha de los precios: 08/03/2024
- Divisa: EUR

**ADVANTGEE20_6060** m Paneles para falso techo, Advantage™ E 20 mm de Ecophon. Techo suspendido fácil de instalar. Medidas: 600x600x20
Ecophon Advantage™ E presenta un sistema de retícula visible empotrada y un canto tegular logrando, así, un techo con efecto de sombra que acentúa cada placa y oculta parcialmente la retícula. Para aplicaciones que requieran un techo suspendido fácil de instalar y capaz de cumplir con los requisitos de funcionalidad estándar. • Absorción clase A • Canto tegular pintado • Fácil de instalar y desmontar
