# Panel para techos suspendidos, Super G™ A de Ecophon. Entornos donde existe riesgo de impacto mecánico. Medidas: 600x600x35

- Propiedad del archivo: CONSTRUNARIO
- Formato: FIEBDC-3/2012
- Programa: Construnario Versión 3.51
- Fecha de los precios: 08/03/2024
- Divisa: EUR

**SUPERGA_6035** m Panel para techos suspendidos, Super G™ A de Ecophon. Entornos donde existe riesgo de impacto mecánico. Medidas: 600x600x35
Ecophon Super G™ A presenta un sistema de retícula vista con barras amortiguadoras de impacto o clips que sujetan las placas en su lugar. Muy adecuado para pasillos de colegios y otros entornos donde existe riesgo de impacto mecánico. • Absorción clase A • Cantos tratados o sin tratar • Clasificados como 2A y 3A a impacto mecánico
