# Paneles para techos suspendidos, Super G™ Plus A de Ecophon. Super G™ Plus A de Ecophon. Para techos de recintos deportivos. Medidas: 1200x600x40

- Propiedad del archivo: CONSTRUNARIO
- Formato: FIEBDC-3/2012
- Programa: Construnario Versión 3.51
- Fecha de los precios: 08/03/2024
- Divisa: EUR

**SUPERGPLA_1260** m Paneles para techos suspendidos, Super G™ Plus A de Ecophon. Super G™ Plus A de Ecophon. Para techos de recintos deportivos. Medidas: 1200x600x40
Ecophon Super G™ Plus A presenta un sólido sistema de retícula de perfiles empotrados instalados directamente al elemento portante, o bien en una sub-retícula suspendida. Para techos de recintos deportivos o entornos similares con riesgo de fuerte impacto mecánico. • Absorción clase A • Cantos tratados • Clasificados como 1A a impacto mecánico
