# Placas para falso techo, Combison™ A, dB 42 de Ecophon. Donde las particiones no alcanzan el forjado. Medidas: 1200x600x50

- Propiedad del archivo: CONSTRUNARIO
- Formato: FIEBDC-3/2012
- Programa: Construnario Versión 3.51
- Fecha de los precios: 08/03/2024
- Divisa: EUR

**COMBISADB_1260** m Placas para falso techo, Combison™ A, dB 42 de Ecophon. Donde las particiones no alcanzan el forjado. Medidas: 1200x600x50
Ecophon Combison™ dB es la forma más rápida y fácil de combinar propiedades de absorción de sonido y aislamiento entre espacios. Ideal para instalaciones donde las particiones no alcanzan el forjado. Combison dB puede ayudar, además, a reducir la transmisión vertical de planta a planta. El panel es fácil de manipular, instalar y desmontar; es un sistema de retícula vista. Está fabricado por fibra de vidrio rizada, y tiene una superficie Akutex Ft en su cara visible. • Absorción Class A • Aislamiento de sonido: 42 dB • Fácil de instalar y manipular
