# Placas para falso techo, Combison™ Uno A de Ecophon. Para aislamiento acústico entre estancias. Medidas: 600x600x35

- Propiedad del archivo: CONSTRUNARIO
- Formato: FIEBDC-3/2012
- Programa: Construnario Versión 3.51
- Fecha de los precios: 08/03/2024
- Divisa: EUR

**COMBISUA_6060** m Placas para falso techo, Combison™ Uno A de Ecophon. Para aislamiento acústico entre estancias. Medidas: 600x600x35
Ecophon Combison™ A presenta un sistema de retícula vista con paneles desmontables. Ideado para ser empleado como techo fonoabsorbente y para aislamiento acústico entre estancias cuando la partición no sube hasta forjado/losa. También es adecuado para la reducción acústica del ruido vertical. • Absorción clase C • Cantos tratados • Aislamiento acústico entre habitaciones: 43 dB
