# Placas para falso techo, Combison™ Uno Ds de Ecophon. Para uso como techo acústico de alta absorción sonora. Medidas: 600x600x35

- Propiedad del archivo: CONSTRUNARIO
- Formato: FIEBDC-3/2012
- Programa: Construnario Versión 3.51
- Fecha de los precios: 08/03/2024
- Divisa: EUR

**COMBISUDS_6060** m Placas para falso techo, Combison™ Uno Ds de Ecophon. Para uso como techo acústico de alta absorción sonora. Medidas: 600x600x35
Ecophon Combison™ Uno Ds presenta un sistema suspendido de retícula oculta con placas desmontables. Para uso como techo acústico de alta absorción sonora, y para aislamiento acústico entre estancias cuando la partición no sube hasta forjado/losa. También es adecuado para la reducción acústica del ruido vertical. • Absorción clase C • Cantos tratados • Aislamiento acústico entre habitaciones: 41 dB
