# Placas para falso techo, Combison™ A CAC35, de Ecophon.Para instalaciones donde las particiones no alcanzan el forjado. Medidas: 600x600x25

- Propiedad del archivo: CONSTRUNARIO
- Formato: FIEBDC-3/2012
- Programa: Construnario Versión 3.51
- Fecha de los precios: 08/03/2024
- Divisa: EUR

**COMBISACAC_6060** m Placas para falso techo, Combison™ A CAC35, de Ecophon.Para instalaciones donde las particiones no alcanzan el forjado. Medidas: 600x600x25
Ecophon Combison™ es la forma más rápida y fácil de combinar propiedades de absorción de sonido y aislamiento entre espacios. Ideal para instalaciones donde las particiones no alcanzan el forjado. Combison puede ayudar, además, a reducir la transmisión vertical de planta a planta. El panel es fácil de manipular, instalar y desmontar; es un sistema de retícula vista. Está fabricado por fibra de vidrio rizada, y tiene una superficie Akutex Ft en su cara visible. • Absorción clase B • Aislamiento de sonido: CAC 35 dB • Peso ligero. Fácil de manipular
