# Placas para falso techo, Access™ C de Ecophon. Para pasillos donde se requiere un acceso frecuente. Medidas:2000x1177x37

- Propiedad del archivo: CONSTRUNARIO
- Formato: FIEBDC-3/2012
- Programa: Construnario Versión 3.51
- Fecha de los precios: 08/03/2024
- Divisa: EUR

**ACCESC_2011** m Placas para falso techo, Access™ C de Ecophon. Para pasillos donde se requiere un acceso frecuente. Medidas:2000x1177x37
Para pasillos o áreas con instalaciones en el plénum del techo donde se requiere un acceso frecuente. Ecophon Access™ C se dispone en filas, con una junta de 23 mm entre cada panel y se monta de pared a pared con márgenes en pasillos. Como alternativa, Ecophon Access™ C puede ser instalado en "filas" en un espacio abierto, creando un techo de apariencia fija. El sistema está compuesto por paneles Ecophon Access™ C y el sistema de perfilería Access, Connect™, con un peso de aproximadamente 4 kg/m². El panel consiste en un absorbente acústico y un marco perimetral. Hay dos ganchos integrados en el marco. El panel está fabricado con lana de vidrio de alta densidad. La superficie vista tiene un revestimiento Akutex™ FT y la parte posterior de la placa está cubierta con un tisú de vidrio. Los cantos están biselados y pintados. El marco perimetral y la perfilería está fabricado con acero galvanizado. Paneles con marco oculto.
