# Placas para falso techo, Access™ Frieze de Ecophon. Para una transición continua entre el techo y la pared. Medidas:2400x600x20

- Propiedad del archivo: CONSTRUNARIO
- Formato: FIEBDC-3/2012
- Programa: Construnario Versión 3.51
- Fecha de los precios: 08/03/2024
- Divisa: EUR

**ACCESFRIEZ_2460** m Placas para falso techo, Access™ Frieze de Ecophon. Para una transición continua entre el techo y la pared. Medidas:2400x600x20
Para aquellas aplicaciones en las que se necesita una transición continua entre el techo y la pared. El Access Frieze se ha desarrollado para ser instalado junto con los paneles Ecophon Access™. Frieze enlaza con el paramento vertical sin ningún perfil perimetral visible en el perímetro sin bordes visibles. El canto biselado de las placas crea una estrecha junta entre placas. Los paneles no son desmontables. El sistema está compuesto por los paneles Ecophon Access™ Frieze y los perfiles Connect™, con un peso aproximado de 3 kg/m². Los paneles están fabricados en lana de vidrio de alta densidad. La superficie visible tiene un revestimiento Akutex™ FT y el reverso del panel está cubierto por con un tisú de vidrio. Los cantos están pintados. Para conseguir un mejor rendimiento y calidad del sistema, utilice el perfil Ecophon Connect™ y sus accesorios. La perfilería está fabricada con acero galvanizado. Crea un transición suave entre el sistema Access y la pared.
