# Placas para falso techo, Industry™ Modus de Ecophon. Para tratamiento acústico en zonas industriales. Medidas: 1200x600x50

- Propiedad del archivo: CONSTRUNARIO
- Formato: FIEBDC-3/2012
- Programa: Construnario Versión 3.51
- Fecha de los precios: 08/03/2024
- Divisa: EUR

**INDUSTRY_1260** m Placas para falso techo, Industry™ Modus de Ecophon. Para tratamiento acústico en zonas industriales. Medidas: 1200x600x50
Un sistema de techo para tratamiento acústico en zonas industriales en las que se requiere diferentes formatos de placa y métodos de instalación. Ecophon Industry Modus se puede instalar con perfilería vista o bien fijado mecánicamente con tornillos y arandelas. El sistema consiste en paneles Ecophon Industry™ Modus y accesorios de perfilería Ecophon Connect con un peso aproximado de 3-5 kg/m² dependiendo del espesor. Las placas son fabricadas por lana de vidrio de alta densidad. La superficie vista está revestida por velo de lana de vidrio pintado (S) y el reverso de la placa está cubierto por un fino tisú de vidrio. Los cantos no están tratados. Para un mejor rendimiento y calidad del sistema, utilice la perfilería y accesorios Connect™. La perfilería está fabricada de acero galvanizado. (El sistema Ecophon Industry Modus es un sistema diseñado para situaciones en las que se busca practicidad y debe tenerse en cuenta que las placas pueden presentar diferencias estéticas entre sí, que no afectarán a la funcionalidad del sistema). Perfil visto. Placas desmontables.
