# Paneles para revestimiento de pared/techo, Focus™ Levels de Ecophon. Medidas: 1200x300x20

- Propiedad del archivo: CONSTRUNARIO
- Formato: FIEBDC-3/2012
- Programa: Construnario Versión 3.51
- Fecha de los precios: 08/03/2024
- Divisa: EUR

**LEVELS_1220** m Paneles para revestimiento de pared/techo, Focus™ Levels de Ecophon. Medidas: 1200x300x20
Ecophon Focus™ Levels es un nuevo sistema de diseño en el que se combinan paneles de diferentes espesores, formatos y colores. Los paneles se adhieren a hueso, directamente a soporte existente; techo o pared. Crea diseños con relieve y patrones únicos. • Absorción clase B • Cantos pintados • Paneles de diferentes espesores y formatos crean patrones únicos
