# Paneles acústico, Akusto™ Wall A de Ecophon. Absorbente de pared. Medidas: 2700x1200x40

- Propiedad del archivo: CONSTRUNARIO
- Formato: FIEBDC-3/2012
- Programa: Construnario Versión 3.51
- Fecha de los precios: 08/03/2024
- Divisa: EUR

**AKUWALL_2712** m Paneles acústico, Akusto™ Wall A de Ecophon. Absorbente de pared. Medidas: 2700x1200x40
Ecophon Akusto™ Wall A tiene un sistema de perfil visto con diversas opciones de superficie. Este absorbente de pared se combina con un techo fonoabsorbente para lograr excelentes propiedades acústicas en la estancia. • Absorción clase A • Bordes naturales • Panel de gran tamańo, longitud 2700 mm y anchura 1200 mm
