# Unidad en suspensión, Solo™ Freedom de Ecophon. Puede adoptar casi cualquier forma. Medidas: 1040x1200x40

- Propiedad del archivo: CONSTRUNARIO
- Formato: FIEBDC-3/2012
- Programa: Construnario Versión 3.51
- Fecha de los precios: 08/03/2024
- Divisa: EUR

**FREE_1412** m Unidad en suspensión, Solo™ Freedom de Ecophon. Puede adoptar casi cualquier forma. Medidas: 1040x1200x40
Solo Freedom es una unidad en suspensión a la que se puede dar prácticamente cualquier forma. Cree sus propias formas únicas y exclusivas, o bien inspírese en las formas estándar de Solo Freedom: Triangle, Octagon, Heptagon, Hexagon, Pentagon y Ellipse. • Cualidades acústicas superiores • Formas personalizadas con su propio diseńo • 6 formas creativas estándar
