# Instalación vertical de planchas no enmarcadas, Solo™ Baffle de Ecophon. Medidas: 1200x200x40

- Propiedad del archivo: CONSTRUNARIO
- Formato: FIEBDC-3/2012
- Programa: Construnario Versión 3.51
- Fecha de los precios: 08/03/2024
- Divisa: EUR

**SOLBAF_1220** m Instalación vertical de planchas no enmarcadas, Solo™ Baffle de Ecophon. Medidas: 1200x200x40
Solo Baffle es una instalación vertical de planchas no enmarcadas. Solo Baffle se puede utilizar para crear líneas bien definidas, y está disponible en distintos tamaños y una amplia gama de colores. Las planchas se utilizan principalmente cuando la luz natural penetra a través de un tragaluz. • Cualidades acústicas superiores • Borde recto pintado • Aporta una perspectiva distinta y líneas bien definidas
