# Panel en suspensión, Solo™ Textile de Ecophon. Cubierto de tejido textil. Medidas: 1200x1200x40

- Propiedad del archivo: CONSTRUNARIO
- Formato: FIEBDC-3/2012
- Programa: Construnario Versión 3.51
- Fecha de los precios: 08/03/2024
- Divisa: EUR

**SOLO_TEXT** m Panel en suspensión, Solo™ Textile de Ecophon. Cubierto de tejido textil. Medidas: 1200x1200x40
Solo Textile es un panel totalmente cubierto de tejido textil, disponible en distintos colores. Su unidad en suspensión de alta gama combina un elevado rendimiento acústico con un elegante diseño. Solo Textile se dirige a los sentidos, lo cual contribuye a una experiencia sensorial completa. • Cualidades acústicas superiores • Panel cubierto de tejido textil • Exprese su estilo a través del poder de la textura y el diseño
