# Panel en suspensión, Solo™ Matrix de Ecophon. Paneles con función de trampilla. Medidas: 1200x1200x40

- Propiedad del archivo: CONSTRUNARIO
- Formato: FIEBDC-3/2012
- Programa: Construnario Versión 3.51
- Fecha de los precios: 08/03/2024
- Divisa: EUR

**SOLMAT_1212** m Panel en suspensión, Solo™ Matrix de Ecophon. Paneles con función de trampilla. Medidas: 1200x1200x40
El sistema ofrece una instalación rápida y fácil, con la máxima precisión y una amplia variedad de posibilidades de diseño. Cada panel lleva incorporada la función de trampilla, y se puede desmontar con facilidad. Indicada para zonas de gran tamaño donde sea necesario un buen cubrimiento pero no se pueda instalar una solución de pared a pared. • Cualidades acústicas superiores • Borde recto pintado • Efectos de diseño con trazado de patrones en grandes espacios
