# Unidad en suspensión, Solo™ Circle Akutex HS de Ecophon. Para zonas de piscina de alta humedad. Medidas: Ø800x40

- Propiedad del archivo: CONSTRUNARIO
- Formato: FIEBDC-3/2012
- Programa: Construnario Versión 3.51
- Fecha de los precios: 08/03/2024
- Divisa: EUR

**CIAKUHS_80** m Unidad en suspensión, Solo™ Circle Akutex HS de Ecophon. Para zonas de piscina de alta humedad. Medidas: Ø800x40
Solo Circle Akutex HS es una unidad en suspensión impermeable que ofrece una amplia variedad de posibilidades de diseño. Solo Circle Akutex HS es especialmente indicada para zonas de piscina de alta humedad y contacto directo ocasional con el agua. • Cualidades acústicas superiores • Borde recto pintado • Unidad impermeable con grandes posibilidades de diseño
