# Lavabo sobre encimera redondo, referencia 4125 40 01 de la serie Architectura de Villeroy.400x400mm, con rebosadero, blanco

- Propiedad del archivo: CONSTRUNARIO
- Formato: FIEBDC-3/2012
- Programa: Construnario Versión 3.51
- Fecha de los precios: 02/11/2022
- Divisa: EUR

**41254001** u Lavabo sobre encimera redondo, referencia 4125 40 01 de la serie Architectura de Villeroy.400x400mm, con rebosadero, blanco
Precio: 289.00
- Lavabo sobre encimera redondo. - Medidas: 400x400 mm. - Con rebosadero. - Color: Blanco
