# Lavabo, referencia 4158 60 01 de la serie Avento de Villeroy. 600 x 470 mm, para monomando, con rebosadero, blanco

- Propiedad del archivo: CONSTRUNARIO
- Formato: FIEBDC-3/2012
- Programa: Construnario Versión 3.51
- Fecha de los precios: 02/11/2022
- Divisa: EUR

**41586001** u Lavabo, referencia 4158 60 01 de la serie Avento de Villeroy. 600 x 470 mm, para monomando, con rebosadero, blanco
Precio: 207.00
- Lavabo. - Medidas: 600 x 470 mm. - Color: blanco. - Peso: 16 kg. - Disponible también en CeramicPlus. - Adecuado para grifería de 3 agujeros, agujero para grifo central perforado. - Con rebosadero. Código EAN: 4051202381981
