# Lavabo, 650 x 470 mm, para monomando, con rebosadero, blanco, serie Avento

- Propiedad del archivo: CONSTRUNARIO
- Formato: FIEBDC-3/2012
- Programa: Construnario Versión 3.51
- Fecha de los precios: 02/11/2022
- Divisa: EUR

**41586501** u Lavabo, 650 x 470 mm, para monomando, con rebosadero, blanco, serie Avento
Precio: 253.00
- Lavabo. - Medidas: 650 x 470 mm. - Color: blanco. - Peso: 18,9 kg. - Disponible también en CeramicPlus. - Adecuado para grifería de 3 agujeros, agujero para grifo central perforado. - Con rebosadero. Código EAN: 4051202379179
