# Lavabo sobre encimera cuadrado, referencia 4178 41 01 de la serie Artis de Villeroy. 410x410mm, sin rebosadero, blanco

- Propiedad del archivo: CONSTRUNARIO
- Formato: FIEBDC-3/2012
- Programa: Construnario Versión 3.51
- Fecha de los precios: 02/11/2022
- Divisa: EUR

**41784101** u Lavabo sobre encimera cuadrado, referencia 4178 41 01 de la serie Artis de Villeroy. 410x410mm, sin rebosadero, blanco
- Lavabo sobre encimera cuadrado. - Medidas: 410x410 mm. - Peso: 8,1 kg. - Sin rebosadero. - Para grifería mural o grifería con cuerpo más alto. - Sin bancada de grifería. - Color: blanco. - TitanCeram. - CeramicPlus. - Programa de muebles LEGATO. Código EAN: 4051202382995
