# Bidé suspendido, referencia 4433 00 i4 de la serie Memento de Villeroy. 375x560. Graphite

- Propiedad del archivo: CONSTRUNARIO
- Formato: FIEBDC-3/2012
- Programa: Construnario Versión 3.51
- Fecha de los precios: 02/11/2022
- Divisa: EUR

**443300i4** u Bidé suspendido, referencia 4433 00 i4 de la serie Memento de Villeroy. 375x560. Graphite
Precio: 970.00
Bidé de diseño llamativo y minimalista El bidé suspendido complementa el inodoro suspendido Diseño mate muy de moda con elevada resistencia disponible en color Stone White Diseño intachable con fijaciones ocultas Cerámica sanitaria de larga vida útil y fácil de limpiar
