# Bidé montado en pared, referencia 4470 00 01 de la serie Subway 3.0 de Villeroy

- Propiedad del archivo: CONSTRUNARIO
- Formato: FIEBDC-3/2012
- Programa: Construnario Versión 3.51
- Fecha de los precios: 02/11/2022
- Divisa: EUR

**44700001** u Bidé montado en pared, referencia 4470 00 01 de la serie Subway 3.0 de Villeroy
Precio: 455.00
Diseño elegante con múltiples posibilidades de combinación El bidé suspendido complementa el inodoro suspendido Diseño intachable con fijaciones ocultas Cerámica sanitaria de larga vida útil y fácil de limpiar
