# Inodoro suspendido, referencia 4670 T0 01 de la serie Subway 3.0 de Villeroy

- Propiedad del archivo: CONSTRUNARIO
- Formato: FIEBDC-3/2012
- Programa: Construnario Versión 3.51
- Fecha de los precios: 02/11/2022
- Divisa: EUR

**4670T001** u Inodoro suspendido, referencia 4670 T0 01 de la serie Subway 3.0 de Villeroy
Twin Flush suspendido, salida horizontal, con set de fijación "SupraFix 3.0", con el sistema economizador de agua AQUAREDUCT®: volumen de aclarado: 3 /4,5 litros, no apto para montaje con enjuague por presión
