# Combi pack ovalada, referencia 4670 TS 01 de la serie Subway 3.0 de Villeroy

- Propiedad del archivo: CONSTRUNARIO
- Formato: FIEBDC-3/2012
- Programa: Construnario Versión 3.51
- Fecha de los precios: 02/11/2022
- Divisa: EUR

**4670TS01** u Combi pack ovalada, referencia 4670 TS 01 de la serie Subway 3.0 de Villeroy
Precio: 759.00
Inodoros con tecnología de descarga innovadora para una higiene máxima Combi-Pack compuesto por aseo y asiento de inodoro como juego en un único paquete. AquaReduct: ahorro de 1,5 litros con la misma potencia de descarga Con la fijación SupraFix 3.0 se prescinde de tornillos a la vista Máxima efectividad en la descarga gracias a la espiral del agua Cerámica sanitaria de larga vida útil y fácil de limpiar ViProtect reduce la transmisión sonora entre el inodoro y la pared
