# Bidé suspendido, 375 x 565 mm, Blanco, serie Subway 2.0 de Villeroy

- Propiedad del archivo: CONSTRUNARIO
- Formato: FIEBDC-3/2012
- Programa: Construnario Versión 3.51
- Fecha de los precios: 02/11/2022
- Divisa: EUR

**54000001** u Bidé suspendido, 375 x 565 mm, Blanco, serie Subway 2.0 de Villeroy
Precio: 328.00
- Medidas: 375 x 565 mm. - Suspendido - Adecuado para grifería de 1 agujero, agujero para grifo perforado - Con rebosadero - Color: Blanco Código EAN: 4047289796534
