# Inodoro suspendido compacto, referencia 5606 R0 01 de la serie Subway 2.0 de Villeroy

- Propiedad del archivo: CONSTRUNARIO
- Formato: FIEBDC-3/2012
- Programa: Construnario Versión 3.51
- Fecha de los precios: 02/11/2022
- Divisa: EUR

**5606R001** u Inodoro suspendido compacto, referencia 5606 R0 01 de la serie Subway 2.0 de Villeroy
Precio: 464.00
Suspendido, salida horizontal, con set de fijación „SupraFix compact“, con el sistema economizador de agua AQUAREDUCT®: volumen de aclarado: 3 / 4,5 litros. No apto para montaje con enjuague por presión
