# Combi-Pack, mate, referencia 5614 HR RW de la serie Subway 2.0 de Villeroy

- Propiedad del archivo: CONSTRUNARIO
- Formato: FIEBDC-3/2012
- Programa: Construnario Versión 3.51
- Fecha de los precios: 02/11/2022
- Divisa: EUR

**5614HRRW** u Combi-Pack, mate, referencia 5614 HR RW de la serie Subway 2.0 de Villeroy
Precio: 874.00
Inodoro funcional con un diseño minimalista para una estética exigente Combi-Pack compuesto por aseo y asiento de inodoro como juego en un único paquete. La generación de inodoros sin borde de descarga: máxima higiene y diseño perfecto AquaReduct: ahorro de 1,5 litros con la misma potencia de descarga Con la fijación SupraFix 3.0 se prescinde de tornillos a la vista Cerámica sanitaria de larga vida útil y fácil de limpiar ViProtect reduce la transmisión sonora entre el inodoro y la pared
