# Inodoro a suelo sin cisterna, referencia 5657 10 01 de la serie O, Novo de Villeroy

- Propiedad del archivo: CONSTRUNARIO
- Formato: FIEBDC-3/2012
- Programa: Construnario Versión 3.51
- Fecha de los precios: 02/11/2022
- Divisa: EUR

**56571001** u Inodoro a suelo sin cisterna, referencia 5657 10 01 de la serie O, Novo de Villeroy
Precio: 230.00
De pie, instalación cerca de la pared, salida horizontal, con set de fijación para fijación oculta, con el sistema economizador de agua AQUAREDUCT®: volumen de aclarado: 3 / 4,5 litros
