# Combi pack, salida horizontal, referencia 5658 T1 01 de la serie O. Novo de Villeroy

- Propiedad del archivo: CONSTRUNARIO
- Formato: FIEBDC-3/2012
- Programa: Construnario Versión 3.51
- Fecha de los precios: 02/11/2022
- Divisa: EUR

**5658T101** u Combi pack, salida horizontal, referencia 5658 T1 01 de la serie O. Novo de Villeroy
Precio: 544.00
Embalaje en caja individual, de pie, salida horizontal Consiste en: Inodoro 5658 10 01, Cisterna 5788 S1 01, Asiento con bisagras QuickRelease y SoftClosing 9M38 S1 01
