# Cisterna, alimentación por debajo, referencia 5706 A1 01 de la serie Subway 2.0 de Villeroy

- Propiedad del archivo: CONSTRUNARIO
- Formato: FIEBDC-3/2012
- Programa: Construnario Versión 3.51
- Fecha de los precios: 02/11/2022
- Divisa: EUR

**5706A101** u Cisterna, alimentación por debajo, referencia 5706 A1 01 de la serie Subway 2.0 de Villeroy
Precio: 243.00
194€ Alimentación por debajo, mecanismo de descarga con botón economizador DualFlush, cromado
