# Asiento, referencia 8M22 S1 RW de la serie Venticello de Villeroy

- Propiedad del archivo: CONSTRUNARIO
- Formato: FIEBDC-3/2012
- Programa: Construnario Versión 3.51
- Fecha de los precios: 02/11/2022
- Divisa: EUR

**8M22S1RW** u Asiento, referencia 8M22 S1 RW de la serie Venticello de Villeroy
Precio: 371.00
Con bisagras QuickRelease y SoftClosing, bisagras de acero inoxidable
