# Asiento con tapa de inodor, referencia 8M42 S1 01 de la serie Subway 3.0 de Villeroy. Stone White

- Propiedad del archivo: CONSTRUNARIO
- Formato: FIEBDC-3/2012
- Programa: Construnario Versión 3.51
- Fecha de los precios: 02/11/2022
- Divisa: EUR

**8M42S1RW** u Asiento con tapa de inodor, referencia 8M42 S1 01 de la serie Subway 3.0 de Villeroy. Stone White
Precio: 328.00
Asiento con tapa de inodoro, Stone White CeramicPlus Código EAN: 4062373755921
