# Asiento con tapa, referencia 8M42 S1 S5 de la serie Subway de Villeroy. Negro

- Propiedad del archivo: CONSTRUNARIO
- Formato: FIEBDC-3/2012
- Programa: Construnario Versión 3.51
- Fecha de los precios: 02/11/2022
- Divisa: EUR

**8M42S1S5** u Asiento con tapa, referencia 8M42 S1 S5 de la serie Subway de Villeroy. Negro
Precio: 328.00
Asiento con tapa de inodoro, con mecanismo automático de bajada (SoftClosing), con asiento extraíble (QuickRelease), Ebony CeramicPlus Código EAN: 4062373755952
