# Asiento abatible para ducha, referencia 9217 03 68 de la serie Vicare de Villeroy. 400x450 mm

- Propiedad del archivo: CONSTRUNARIO
- Formato: FIEBDC-3/2012
- Programa: Construnario Versión 3.51
- Fecha de los precios: 02/11/2022
- Divisa: EUR

**92170368** u Asiento abatible para ducha, referencia 9217 03 68 de la serie Vicare de Villeroy. 400x450 mm
Cumple con los requisitos de DIN 18040 Asiento de ducha de aluminio con revestimiento de resina epoxy, con función de parada suave, carga máxima según TÜV 160 kg
