# Tapa con bisagra, referencia 9956 S1 01 de la serie Subway 2.0 de Villeroy. Blanco

- Propiedad del archivo: CONSTRUNARIO
- Formato: FIEBDC-3/2012
- Programa: Construnario Versión 3.51
- Fecha de los precios: 02/11/2022
- Divisa: EUR

**9956S101** u Tapa con bisagra, referencia 9956 S1 01 de la serie Subway 2.0 de Villeroy. Blanco
Precio: 249.00
TAPA, con bisagras SoftClosing, bisagras cromadas
