# Asiento con bisagras QuickRelease y SoftClosing, referencia 9M88S1R1 de la serie Finion de Villeroy

- Propiedad del archivo: CONSTRUNARIO
- Formato: FIEBDC-3/2012
- Programa: Construnario Versión 3.51
- Fecha de los precios: 02/11/2022
- Divisa: EUR

**9M88S1R1** u Asiento con bisagras QuickRelease y SoftClosing, referencia 9M88S1R1 de la serie Finion de Villeroy
Precio: 300.00
Bisagras de acero inoxidable. con bisagras QuickRelease y SoftClosing
