# Bañera de encastre, referencia UBA 160 COR 2DV 01 de la serie Collaro de Villeroy. Blanco

- Propiedad del archivo: CONSTRUNARIO
- Formato: FIEBDC-3/2012
- Programa: Construnario Versión 3.51
- Fecha de los precios: 02/11/2022
- Divisa: EUR

**UBA160COR2DV01** u Bañera de encastre, referencia UBA 160 COR 2DV 01 de la serie Collaro de Villeroy. Blanco
Precio: 913.00
Bañera Collaro con perfil refinado y borde amplio en un lado Bañeras de clásica forma rectangular Bañeras dobles exentas o encastradas con desagüe en el centro del fondo De acrílico sanitario, un material cálido y agradable al tacto Posibilidad de integrar la entrada de agua en el rebosadero Posibilidad de combinarse con los sistemas de hidromasaje de Villeroy & Boch Revestimiento Profibox 2.0 para bañeras rectangulares opcional Opcional con TouchLight: para bañeras sin sistema de hidromasaje Opcional con Vilbogrip : el revestimiento antideslizante de superficie Opcionalmente con válvula de desagüe Push-to-Open: abrir/cerrar simplemente mediante presión
