# Bañera encastre, referencia UBQ 190 SQE 2DV-01 de la serie Squaro Edge 12 de Villeroy.1900 x 900 mm, blanco

- Propiedad del archivo: CONSTRUNARIO
- Formato: FIEBDC-3/2012
- Programa: Construnario Versión 3.51
- Fecha de los precios: 02/11/2022
- Divisa: EUR

**UBQ190SQE2DV01** u Bañera encastre, referencia UBQ 190 SQE 2DV-01 de la serie Squaro Edge 12 de Villeroy.1900 x 900 mm, blanco
Precio: 1704.00
Bañera independiente con borde afiligranado extrafino Bañeras de clásica forma rectangular Bañeras dobles exentas o encastradas con desagüe en el centro del fondo De Quaryl®, extremadamente resistente a golpes, impactos y arañazos Posibilidad de integrar la entrada de agua en el rebosadero Posibilidad de combinarse con los sistemas de hidromasaje de Villeroy & Boch Asidero opcional en el borde de la bañera Revestimiento Profibox 2.0 para bañeras rectangulares opcional Opcional con TouchLight: para bañeras sin sistema de hidromasaje Revestimiento United opcional para determinadas bañeras
