# Placa de vídeo portero, referencia 690102 de Auta. 2 hilos. V S1. Inox

- Propiedad del archivo: CONSTRUNARIO
- Formato: FIEBDC-3/2012
- Programa: Construnario Versión 3.51
- Fecha de los precios: 02/11/2022
- Divisa: EUR

| Código | Ud | Descripción |
|---|---|---|
| 690102 | u | Placa de vídeo portero, referencia 690102 de Auta. 2 hilos. V S1. Inox |
