# Lector de proximidad, referencia 507222 de Aura. 4K, autónomo

- Propiedad del archivo: CONSTRUNARIO
- Formato: FIEBDC-3/2012
- Programa: Construnario Versión 3.51
- Fecha de los precios: 02/11/2022
- Divisa: EUR

**507222** u Lector de proximidad, referencia 507222 de Aura. 4K, autónomo
Módulo de proximidad autónomo que permite ser integrado en placas COMPACT e INOX. Tecnología EM (125Khz). Gestión de hasta 4000 usuarios. 12/24 ca/cc.
