# Bomba de pistón para agua fría, referencia 920.1-1 de Deloule. Caudal: 2000

- Propiedad del archivo: CONSTRUNARIO
- Formato: FIEBDC-3/2012
- Programa: Construnario Versión 3.51
- Fecha de los precios: 02/11/2022
- Divisa: EUR

**92011** u Bomba de pistón para agua fría, referencia 920.1-1 de Deloule. Caudal: 2000
Presión de trabajo hasta 6 BARS. Caudal hasta 4.500 l/h. Cuerpo de bomba de fundición gris. Camisa de cilindro recambiable. Las bombas 920.2 se fabrican también con el cuerpo enteramente en «BRONCE». Cárter en baño de aceite. Transmisión por correas trapeciales.
