# Compuerta rectangular cortafuegos de AVC. Equipada con mecanismo de disparo MFUSP

- Propiedad del archivo: CONSTRUNARIO
- Formato: FIEBDC-3/2012
- Programa: Construnario Versión 3.51
- Fecha de los precios: 03/11/2022
- Divisa: EUR

**CULTMFUSP** u Compuerta rectangular cortafuegos de AVC. Equipada con mecanismo de disparo MFUSP
Compuerta rectangular CU-LT equipada con MFUSP, que es un mecanismo de disparo que acciona el cierre de la compuerta únicamente por fusión del fusible tarado a 72ºC o bien por accionamiento de la palanca ubicada en el propio mecanismo (el rearme en caso de disparo debe efectuarse desde la misma compuerta mediante llave tipo Allen 10mm)
