# Controlador electrónico trifásico para cámaras frigoríficas referencia AKO-15690/1/2/3 de AKO

- Propiedad del archivo: CONSTRUNARIO
- Formato: FIEBDC-3/2012
- Programa: Construnario Versión 3.51
- Fecha de los precios: 14/11/2022
- Divisa: EUR

**AKOCORE** u Controlador electrónico trifásico para cámaras frigoríficas referencia AKO-15690/1/2/3 de AKO
Es la familia de controladores electrónicos trifásicos para cámaras frigoríficas y Unidades Condensadoras ATRIBUTOS Elevado grado de protección IP65 Cubren amplio rango de potencias y la mayoría de las cámaras frigoríficas Versiones de controladores para gestionar unidades condensadoras desde 2,5A hasta 16A, con desescarches de 7kW hasta 20kW Protección de los ventiladores y resistencias de desescarche (guardamotores y magnetotérmicos) Contactores para gestión de cargas más potentes Entradas para conexión de las seguridades termistancias, presostatos Comunicación MODBUS incorporada de serie APLICACIONES Cámaras frigoríficas trifásicas, tanto positivas como negativas, en combinación con: *Unidades condensadoras estándar *Grupos de condensación carrozados o como cuadro de servicios en sistemas descentralizados Cámaras trifásicas autónomas o distribuidas (control y protección del evaporador)
