# Cuadro electrónico de maniobra, con protección para cámaras frigoríficas y unidades condensadoras trifásicas Procool de AKO

- Propiedad del archivo: CONSTRUNARIO
- Formato: FIEBDC-3/2012
- Programa: Construnario Versión 3.51
- Fecha de los precios: 14/11/2022
- Divisa: EUR

**PROCOOL** u Cuadro electrónico de maniobra, con protección para cámaras frigoríficas y unidades condensadoras trifásicas Procool de AKO
Reduce tiempos y costes de instalación, puesta en marcha y asistencia. Amplio espacio interior para manejar el cableado e indicación intuitiva para conexionado Aporta valor a tu negocio y a tus clientes, ayudándole a diferenciarte Optimiza el consumo y el estado de la instalación con la parada de ventiladores, solenoide y compresor al abrir la puerta Gestión de maniobras de recogida de gas y coordinación de desescarches de múltiples cámaras Máxima flexibilidad, fiabilidad y protección de tu cámara, con una construcción robusta y duradera. Estanqueidad IP65 y una envolvente especialmente diseñada para instalación en ambientes húmedos Equipado con toda la aparamenta necesaria para gestionar y proteger todos los componentes de tu instalación (compresor, ventiladores del evaporador y condensador, resistencias) y practicar paros de emergencia si fuera necesario Gracias al guardamotor regulable de 3 a 25 A, con una sola referencia de este cuadro reducimos drásticamente el número de referencias a utilizar y facilitando el servicio inmediato Salida de 230V con fusible para alimentar cualquier carga externa de interés Facilidad de uso y diagnosis. Pantalla de gran tamaño y luminosidad, con un ángulo de visión muy amplio que facilita la lectura de la misma, incluso en altura Diagnóstico de alarmas en pantalla APLICACIONES Cámaras frigoríficas trifásicas y autónomas, tanto positivas como negativas, en combinación con: Unidades condensadoras estándar Grupos de condensación carrozados o como cuadro de servicios en sistemas descentralizados
