# Puerta corredera de cristal, modelo con perfilería fina de de 20x 55 y 20x26 - modelo SLIM20 de Erreka

- Propiedad del archivo: CONSTRUNARIO
- Formato: FIEBDC-3/2012
- Programa: Construnario Versión 3.51
- Fecha de los precios: 17/11/2022
- Divisa: EUR

**SLIM20_ERR** u Puerta corredera de cristal, modelo con perfilería fina de de 20x 55 y 20x26 - modelo SLIM20 de Erreka.
Puerta corredera de cristal, modelo con perfilería fina de de 20x 55 y 20x26 - modelo SLIM20 de Erreka. Puerta corredera de ...(1), con perfilería enmarcada SLIM20 con diseño esbelto de 20mm de anchura diseñada para cumplir las exigencias en cuanto a seguridad de la norma EN 16005, con solape mediante perfil de solape en hojas fijas más doble goma enfrentada para conseguir máxima estanqueidad, paso libre de ...x... mm(2) con hojas móviles de ...x... mm y medidas de hojas fijas de ...x...mm, para hueco total de ...x...mm, que aportan a la fachada una entrada diáfana, ya que los marcos verticales son estrechos y dejan que el vidrio sea el protagonista de la hoja. Operador ERREKA modelo Ertain 4 (3) para tráfico intenso con motorreductor Dunkermotoren con sensor de temperatura, control electrónico con microprocesador de lazo cerrado PID, con procesador de última generación diseñado para aplicaciones de alta seguridad. UNE-EN 16005 nivel de prestacions "d", que asegura la apertura de la puerta en caso de caída de corriente o de una emergencia y los sistemas de seguridad están monitorizados para que, en caso de descarga o rotura, las puertas se abran y avisen del fallo. El operador chequea que la carga de las baterías sea suficiente para asegurar por lo menos una apertura en caso de fallo. Estructura de diseño auto portante para la sujeción del automatismo, fabricado con aluminio de primera extrusión para garantizar la uniformidad de los diferentes colores, así como una correcta fijación de los elementos. Kit de guía para empotrar en suelo terminado para perfilería SLIM20 para el guiado de hojas móviles. Sensor infrarrojo activo para detección y apertura, tanto en el exterior como en el interior, con gran capacidad para regulación de campo de detección, incluye fotocélula tipo cortina para una mejor protección anti atrapamiento, montaje sobre superficie vertical. EN16005. Sensor infrarrojo de seguridad en ambos laterales de las puertas fijas tipo cortina para una mejor protección anti atrapamiento, montaje sobre superficie vertical. Seguridad EN 16005 Selector digital con display en color de 1,7 pulgadas. Permite una programación sencilla de los parámetros y los 6 modos de operación a través de 6 pulsadores. Visualización en tiempo real de diagnóstico y estado de los periféricos. (Si se colocará en la caja superior de la puerta automática no haría falta cableado). Acristalamiento completo con …(4). Incluye suministro, montaje y puesta en marcha realizada por personal técnico especializado y homologado. (1) Configuraciones disponibles: 2 hojas móviles + 2 hojas fijas. 2 hojas móviles + 0 hojas fijas 1 hoja móvil + 1 hoja fija 1 hoja móvil + 0 hojas fijas (2) Paso libre máximo y mínimo. Altura hoja máx (mm): 2500 mm. Anchura hoja móvil máx (mm): 500 - 1200 mm. (3) Posibilidad de cambiar por operador Global 4 para puertas de mayor peso y dimensiones (4) Posibilidad de instalación para vidrio laminado de 4+4, 5+5 y 6+6. El conjunto contiene 5 perfiles de aluminio y 4 gomas. Las hojas están compuestas por 2 perfiles distintos: 2 marcos horizontales de superior e inferior y 2 laterales. Fijación de los marcos a 90º mediante 2 roscachapas y una escuadra de refuerzo. Distancias de montaje para todo tipo de configuraciones de una o dos hojas móviles diseñada para cumplir las exigencias en cuanto a seguridad de la norma EN 16005. Solape mediante perfil de solape en hojas fijas más doble goma enfrentada para conseguir máxima estanqueidad. Fácil instalación sin necesidad de herramientas especiales, ya que es suficiente la realización de dos agujeros a cada lado del perfil para el montaje del mismo. Goma de cierre con doble resalte para asegurar un cierre mejor y una vez cerrada no se desplace aunque haya viento. Perfil en “U” lateral para atenuar las posibles inclinaciones o imperfecciones de la pared. Acabados: Lacado: todos los colores RAL. Anodizados: plata, bronce, negro, oro mate, titanio y anodizados especiales.
