# Puerta rápida para interior modelo FREEZER 5 de Erreka. 4000 mm de ancho x 4000 mm de alto, color blanco RAL 9010

- Propiedad del archivo: CONSTRUNARIO
- Formato: FIEBDC-3/2012
- Programa: Construnario Versión 3.51
- Fecha de los precios: 17/11/2022
- Divisa: EUR

**FREEZER5** u Puerta rápida para interior modelo FREEZER 5 de Erreka. 4000 mm de ancho x 4000 mm de alto, color blanco RAL 9010
Puerta rápida para interior modelo FREEZER 5 de Erreka. 4000 mm de ancho x 4000 mm de alto, color blanco RAL 9010 (1) Dimensiones máximas. 4.000 mm de ancho x 4.500 mm de alto (2) Color. Colores de calidad alimentaria BLANCO RAL 9010 BEIGE RAL 1014 AZUL CLARO RAL 5015 VERDE CLARO RAL 6018 Colores de calidad no alimentaria AZUL OSCURO RAL 5010 VERDE OSCURO RAL 6026 (3) PANEL DE CONTROL: Panel de control lógico Crouzet Panel de control a una distancia hasta 2 m Panel de control a una distancia mayor a 2 m. (4) CUADRO DE MANDO: Cuadro de mando de poliéster IP66 de 500 x 400 mm Cuador de mando de 500 x 400 de acero IP66 o acero inoxidable IP67 (5) POTENCIA: 400V trifásica - 50 Hz – interruptor magnetotérmico diferencial de 300 mA 230V trifásica - 50Hz 230V monofásica - 50 Hz (con transmisión de frecuencia) 440V trifásica - 60 Hz (6) VENTANAS Sin ventanas Con 1 fila de ventanas panorámicas transparentes Con 2 filas de ventas panorámicas transaparentes Totalmente transparente" ACTIVADORES Pulsadores (opción inalámbrica) - Cordones/Jaloneras (opción inalámbrica o sobre el soporte) - detector de movimiento “magic switch” - radar - transmisor/receptor de radio - inducción al suelo - fotocélulas de detección APERTURA SIN CONEXIÓN Trinquete Inversor + UPS Suministro e instalación de puerta rápida para zonas de congelación y frías, apta para la higiene alimentaria modelo FREEZER de Erreka de medidas 4000 mm x 4000 mm. Estructura patentada (guías laterales verticales con calentamiento autorregulado de baja difusión, soportes de unión fijos, barra enrolladora, cubierta del travesaño cerrada) especialmente adecuada para zonas de congelación, fabricada en material composite para una baja conductividad de la temperatura.De color Light grey similar to RAL 9006. Cortina flexible de triple capa con colchón de aire integrado (U = 1,97 W/m².K) para reducir la pérdida de temperatura conductiva a través de la cortina. Fabricada en PVC de 670 g/m² de calidad alimentaria, de color blanco RAL 9010. Tensores cada 620 mm. Los lados de la cortina tienen labios de estanqueidad adicionales para un mejor cierre periférico en las guías laterales verticales. Gracias a su diseño, no se requiere ninguna puerta corredera adicional para el cierre nocturno. La Cortina Inteligente cuenta con un borde inferior libre, blando y flexible, es deformable tanto vertical como horizontalmente. Al mínimo impacto, la puerta vuelve a abrirse. Puerta con tecnología just in time que permite la apertura y cierre en el momento justo, disminuyendo su tiempo de exposición al mínimo. La guía de plegado patentada y exclusiva de la tecnología Trekking Fold-Up. El motor adaptado funciona en condiciones de frío extremo. Está provisto de un sistema de deshielo de baja emisión y lubricación en condiciones de congelación. Las guías laterales verticales están dotadas de un sistema de calentamiento autocontrolado que garantiza una apertura y cierre suaves de la cortina. El motor de accionamiento directo permite el uso de cadenas. La puerta funciona con solo 5 piezas móviles (motor, caja de engranajes, interruptor de fin de carrera, barra enrolladora, manguito giratorio). Motor trifásico de 1,1 a 3,0 kW (según dimensiones y opciones seleccionadas) con freno calentado y lubricación en condiciones de congelación. Protegido bajo una cubierta de composite, acceso lateral. VELOCIDAD (puerta estándar, según las dimensiones de la cortina) Apertura: hasta 0.8 m/s Cierre: hasta 0.8 m/s SEGURIDAD Intelligent Curtain® con cable espiral y 3 juegos de fotocélulas transversales MOFT/ MOFR IP67 a 280 mmH Panel de control (3) Cuadro de mando (4) Potencia de (5) (6) Ventanas de material antifatiga y tratados contra las radiaciones UV y la erosión. Incluye suministro, montaje y puesta en marcha realizada por personal técnico especializado y homologado.
