# Puerta rápida para interior modelo ARTIC de Erreka. 4000 mm de ancho x 4000 mm de alto

- Propiedad del archivo: CONSTRUNARIO
- Formato: FIEBDC-3/2012
- Programa: Construnario Versión 3.51
- Fecha de los precios: 17/11/2022
- Divisa: EUR

**ARTIC** u Puerta rápida para interior modelo ARTIC de Erreka. 4000 mm de ancho x 4000 mm de alto.
Puerta rápida para interior modelo ARTIC de Erreka. 4000 mm de ancho x 4000 mm de alto. (1) Dimensiones máximas. 3.000 mm de ancho x 4.000 mm de alto Color. Color de calidad alimentaria BLANCO RAL 9010 (2) PANEL DE CONTROL: Panel de control lógico Crouzet Panel de control a una distancia hasta 2 m Panel de control a una distancia mayor a 2 m. (3) CUADRO DE MANDO: Cuadro de mando de poliéster IP66 de 500 x 400 mm Cuador de mando de 500 x 400 de acero IP66 o acero inoxidable IP67 (4) POTENCIA: 400V trifásica - 50 Hz – interruptor magnetotérmico diferencial de 300 mA 230V trifásica - 50Hz 230V monofásica - 50 Hz (con transmisión de frecuencia) 440V trifásica - 60 Hz (5) VENTANAS Sin ventanas Con 1 fila de ventanas panorámicas transparentes Con 2 filas de ventas panorámicas transaparentes Totalmente transparente" ACTIVADORES Pulsadores (opción inalámbrica) - Cordones/Jaloneras (opción inalámbrica o sobre el soporte) - detector de movimiento “magic switch” - radar - transmisor/receptor de radio - inducción al suelo - fotocélulas de detección APERTURA SIN CONEXIÓN Trinquete Inversor + UPS Suministro e instalación de puerta rápida para procesos de cadena de frío modelo ARTIC de Erreka de medidas 4000 mm de ancho x 4000 mm de alto Estructura patentada (guías laterales en forma de U con barrera térmica, soportes de unión fijos, barra enrolladora, cubierta de travesaño) especialmente adecuada para utilizar entre dos zonas bajo cero, fabricada en material composite para una baja conductividad de la temperatura. De color Light grey similar to RAL 9006. Cortina aislante de capa única que permite la separación de zonas de congelación sin condensación. Fabricada en PVC de 670 g/m² de calidad alimentaria, de color blanco RAL 9010. Tensores cada 750 mm. Los lados de la cortina tienen labios de estanqueidad adicionales para un mejor cierre periférico en las guías laterales verticales. La Cortina Inteligente cuenta con un borde inferior libre, blando y flexible, es deformable tanto vertical como horizontalmente. Al mínimo impacto, la puerta vuelve a abrirse. Puerta con tecnología just in time que permite la apertura y cierre en el momento justo, disminuyendo su tiempo de exposición al mínimo. Equipada con tecnología de reinserción automática, sin cremalleras. En caso de impacto accidental, la cortina vuelve a recolocarse por sí sola. El motor adaptado funciona en condiciones de frío extremo. Está provisto de un sistema de deshielo de baja emisión y lubricación en condiciones de congelación. Las guías laterales verticales están dotadas de un sistema de calentamiento autocontrolado que garantiza una apertura y cierre suaves de la cortina. El motor de accionamiento directo permite el uso de cadenas. La puerta funciona con solo 5 piezas móviles (motor, caja de engranajes, interruptor de fin de carrera, barra enrolladora, manguito giratorio). Motor trifásico de 1,1 a 3,0 kW (según dimensiones y opciones seleccionadas) con freno calentado y lubricación en condiciones de congelación. Protegido bajo una cubierta de composite, acceso lateral. VELOCIDAD (puerta estándar, según las dimensiones de la cortina) Apertura: hasta 0.8 m/s Cierre: hasta 0.8 m/s SEGURIDAD Intelligent Curtain® con cable espiral y 1 juego de fotocélulas transversales MOFT/MOFR IP67 a 280 mmH Panel de control (3) Cuadro de mando (4) Potencia de (5) (6) Ventanas de material antifatiga y tratados contra las radiaciones UV y la erosión. Incluye suministro, montaje y puesta en marcha realizada por personal técnico especializado y homologado.
