# Cortadora de asfalto/hormigón CA500 de Technoflex. Potencia: 13 Hp

- Propiedad del archivo: CONSTRUNARIO
- Formato: FIEBDC-3/2012
- Programa: Construnario Versión 3.51
- Fecha de los precios: 21/11/2022
- Divisa: EUR

**CA500** u Cortadora de asfalto/hormigón CA500 de Technoflex. Potencia: 13 Hp
El chasis asegura cortes rectos a la vez que resiste deformaciones y vibraciones, prolongando la vida útil de la máquina. Diseñado ergonómicamente, manecillas confortables y ajustables en altura. Manivela para subir/bajar la profundidad del corte de una manera fácil. La protección especialmente diseñada con bisagras, se levanta hacia arriba, proporcionando una sustitución fácil del disco. Su gran depósito de agua proporciona un flujo y un volumen óptimos de agua al disco. Válvula de control reguladora como parte estándar.
